# ABS Safety -
Leistungsbeschreibung (GAEB DA XML 3.2, DA81)
Projekt: GAEB
Währung: EUR
Vergabeart: Beschränkte Ausschreibung
Erstellt mit: 10.05.2021

## 00ka www.absturzsicherungen.de

### 01 Anschlagpunkte

**01.0001 ABS-Lock DH05**
Sicherheitsdachhaken ABS-Lock DH05
Sicherheitsdachhaken ABS-Lock DH05 oder gleichwertig  Geprüft nach DIN EN 517:2006, Typ B
Zugelassen für 1 Person. Gekröpfte Ausführung für Ziegeleindeckung o.ä. Durch Grundplatte variabel an Ziegellage ausrichtbar. Anschlageinrichtung und Haltepunkt für Auflegeleitern. Komplett aus Edelstahl, inkl. Befestigungsmaterial. Inkl. permanenten DataMatrixCode zur (DMC) eindeutigen Identifizierung des Produktes. Befestigung mit 2 Edelstahlschrauben im Sparren. Befestigung auch durch Aufsparrendämmung möglich (Dämmstärke angeben, max. 200 mm). Die Dachkonstruktion zur Aufnahme der eingeleiteten Kräfte ist bauseits zu prüfen.
Montage gem. gesonderter Position '.........'.
Bezugsquelle:  ABS Safety GmbH Gewerbering 3 47623 Kevelaer Telefon +49 2832 97281-0 Telefax +49 2832 97281-281 E-Mail info@absturzsicherung.de
Menge: 1,000 Stk

USt %: 19,00
