# ABS Safety -
Leistungsbeschreibung (GAEB DA XML 3.2, DA81)
Projekt: GAEB
Währung: EUR
Vergabeart: Beschränkte Ausschreibung
Erstellt mit: 05.10.2021

## 00ka www.absturzsicherungen.de

### 01 Anschlagpunkte

**01.0001 ABS-Lock DH06**
Sicherheitsdachhaken ABS-Lock DH06
Sicherheitsdachhaken ABS-Lock DH06 oder gleichwertig  Geprüft nach DIN EN 517:2006, Typ B
Zugelassen für 1 Person. Anschlageinrichtung und Haltepunkt für Auflegeleitern. Komplett aus Edelstahl, inkl. Befestigungsmaterial. Inkl. permanenten DataMatrixCode zur (DMC) eindeutigen Identifizierung des Produktes. Befestigung mit einer Klemme ohne Dachdurchdringung auf Rundbördel- und Stehfalzprofilen. Die Dachkonstruktion zur Aufnahme der eingeleiteten Kräfte ist bauseits zu prüfen.
Montage gem. gesonderter Position '.........' .
Bezugsquelle:  ABS Safety GmbH Gewerbering 3 47623 Kevelaer Telefon +49 2832 97281-0 Telefax +49 2832 97281-281 E-Mail info@absturzsicherung.de
Menge: 1,000 Stk

USt %: 19,00
