# ABS Safety - Ausschreibungstexte
Leistungsbeschreibung (GAEB DA XML 3.2, DA81)
Projekt: GAEB
Währung: EUR
Vergabeart: Beschränkte Ausschreibung
Erstellt mit: 27.01.2021

## 00ka www.absturzsicherungen.de

### Abschnitt 01 Anschlagpunkte

**01.0001 ABS-Lock Falz IV Rundbördelfalz ZW**
Anschlageinrichtung ABS-Lock Falz IV
Anschlageinrichtung ABS-Lock Falz IV oder gleichwertig  Geprüft nach DIN EN 795:2012, Typ A und DIN CEN/TS 16415:2017
Zugelassen für bis zu 3 Personen gleichzeitig. Komplett aus Edelstahl und Aluminium, inkl. Befestigungsmaterial. Inkl. permanenten DataMatrixCode zur (DMC) eindeutigen Identifizierung des Produktes.  Befestigung mit vier Klemmen ohne Dachdurchdringung auf Rundbördelfalzprofilen. Lieferbar für Scharenabstände von 300-450 und 420-660 mm. Halterabstand als Einzelanschlagpunkt bis max. 7,5 m. Die Dachkonstruktion zur Aufnahme der eingeleiteten Kräfte ist bauseits zu prüfen.
Montage gem. gesonderter Position '.........'.
Bezugsquelle:  ABS Safety GmbH Gewerbering 3 47623 Kevelaer Telefon +49 2832 97281-0 Telefax +49 2832 97281-281 E-Mail info@absturzsicherung.de
Menge: 1,000 Stk

USt %: 19,00
