# ABS Safety - Ausschreibungstexte
Leistungsbeschreibung (GAEB DA XML 3.2, DA81)
Projekt: GAEB
Währung: EUR
Vergabeart: Beschränkte Ausschreibung
Erstellt mit: 18.06.2020

## 00ka www.absturzsicherungen.de

### Abschnitt 01 Anschlagpunkte

**01.0001 ABS-Lock II-ST**
Anschlageinrichtung ABS-Lock I + II
Anschlageinrichtung ABS-Lock I + II oder gleichwertig Geprüft nach DIN EN 795:2012, Typ B und DIN CEN/TS 16415:2017, mit allgemeiner bauaufsichtlicher Zulassung und Ü-Zeichen.
Zugelassen für 2 Personen gleichzeitig. Abnehmbarer Steckbolzen (ABS-Lock I) in Kombination mit Anschlaghülse (ABS-Lock II). Komplett aus Edelstahl, inkl. Befestigungsmaterial. Befestigung zum Einschrauben in ein M22 Gewinde, sowie zum Kontern an Stahlkonstruktionen. Länge der Anschlaghülse '.........' mm. Die Dachkonstruktion zur Aufnahme der eingeleiteten Kräfte ist bauseits zu prüfen.
'.........' Stück Anschlaghülse '.........' Stück abnehmbarer Steckbolzen
Optional: '.........' Stück Edelstahl-Abdeckklappe
Montage gem. gesonderter Position '.........'.
Bezugsquelle:  ABS Safety GmbH Gewerbering 3 47623 Kevelaer Telefon +49 2832 97281-0 Telefax +49 2832 97281-281 E-Mail info@absturzsicherung.de
Menge: 1,000 Stk

USt %: 19,00
