# ABS Safety -
Leistungsbeschreibung (GAEB DA XML 3.2, DA81)
Projekt: GAEB
Währung: EUR
Vergabeart: Beschränkte Ausschreibung
Erstellt mit: 03.11.2022

## 00ka www.absturzsicherungen.de

### 01 Anschlagpunkte

**01.0001 ABS-Lock III-R-ST**
Anschlageinrichtung ABS-Lock III-R Stahl
Anschlageinrichtung ABS-Lock III-R oder gleichwertig Geprüft nach DIN EN 795:2012, Typ A, DIN CEN/TS 16415:2017 und DIN EN 50308:2004
Zugelassen für bis zu 3 Personen gleichzeitig. Inkl. permanenten DataMatrixCode zur (DMC) eindeutigen Identifizierung des Produktes.  Frei drehbare Anschlagöse (360°) in Signalgelb (RAL 1003). Sonderfarben auf Wunsch gegen Aufpreis möglich. Komplett aus V4A Edelstahl, inkl. Befestigungsmaterial. Befestigung mit einer Ankerstange zum Einschrauben in ein M16/M20 Gewinde, sowie zum Kontern. Die Dachkonstruktion zur Aufnahme der eingeleiteten Kräfte ist bauseits zu prüfen.
Montage gem. gesonderter Position '.........'.
Montagedokumentation mit Lock Book Docu zur Übergabe an den Gebäudebetreiber als Nachweis der korrekten Montage und Sicherstellung der langfristigen Nutzbarkeit der Anschlageinrichtung.
Bezugsquelle:  ABS Safety GmbH Gewerbering 3 47623 Kevelaer Telefon +49 2832 97281-0 Telefax +49 2832 97281-281 E-Mail info@absturzsicherung.de
Menge: 1,000 Stk

USt %: 19,00
