# ABS Safety -
Leistungsbeschreibung (GAEB DA XML 3.2, DA81)
Projekt: GAEB
Währung: EUR
Vergabeart: Beschränkte Ausschreibung
Erstellt mit: 06.12.2022

## 00ka www.absturzsicherungen.de

### 01 Anschlagpunkte

**01.0001 ABS-Lock III-ST**
Anschlageinrichtung ABS-Lock III-ST
Anschlageinrichtung ABS-Lock III-ST oder gleichwertig  Geprüft nach DIN EN 795:2012, Typ A und DIN CEN/TS 16415:2017, mit allgemeiner bauaufsichtlicher Zulassung und Ü-Zeichen.
Zugelassen für bis zu 3 Personen gleichzeitig. Komplett aus Edelstahl, inkl. Befestigungsmaterial. Inkl. permanenten DataMatrixCode zur (DMC) eindeutigen Identifizierung des Produktes. Auslesen des DMC auch nach der Abdichtung möglich. Befestigung zum Einschrauben in ein M16 Gewinde, sowie zum Kontern an Stahlkonstruktionen. Stützenhöhe '.........' mm (Dachaufbau angeben). Halterabstand als Einzelanschlagpunkt bis max. 7,5 m. Die Dachkonstruktion zur Aufnahme der eingeleiteten Kräfte ist bauseits zu prüfen.
Montage gem. gesonderter Position '.........'. Abdichtung gem. gesonderter Position '.........'.
Montagedokumentation mit Lock Book Docu zur Übergabe an den Gebäudebetreiber als Nachweis der korrekten Montage und Sicherstellung der langfristigen Nutzbarkeit der Anschlageinrichtung.
Bezugsquelle:  ABS Safety GmbH Gewerbering 3 47623 Kevelaer Telefon +49 2832 97281-0 Telefax +49 2832 97281-281 E-Mail info@absturzsicherung.de
Menge: 1,000 Stk

USt %: 19,00
