# ABS Safety -
Leistungsbeschreibung (GAEB DA XML 3.2, DA81)
Projekt: GAEB
Währung: EUR
Vergabeart: Beschränkte Ausschreibung
Erstellt mit: 04.08.2021

## 00ka www.absturzsicherungen.de

### 01 Anschlagpunkte

**01.0001 ABS-Lock Loop**
Anschlageinrichtung ABS-Lock Loop
Anschlageinrichtung ABS-Lock Loop oder gleichwertig  Geprüft nach DIN EN 795:2012, Typ A und DIN CEN/TS 16415:2017, mit europäisch technischer Zulassung (ETA).
Zugelassen für bis zu 3 Personen gleichzeitig. Dezente Anschlagschlaufe, bei Bedarf unter Ziegeln zu verstauen. Komplett aus Edelstahl, inkl. Befestigungsmaterial. Befestigung mit mitgelieferten Edelstahlschrauben im Sparren. Befestigung auch durch Aufsparrendämmung möglich (Dämmstärke angeben, max. 200 mm). Die Dachkonstruktion zur Aufnahme der eingeleiteten Kräfte ist bauseits zu prüfen.
Montage gem. gesonderter Position '.........'.
Bezugsquelle:  ABS Safety GmbH Gewerbering 3 47623 Kevelaer Telefon +49 2832 97281-0 Telefax +49 2832 97281-281 E-Mail info@absturzsicherung.de
Menge: 1,000 Stk

USt %: 19,00
