# ABS Safety - Ausschreibungstexte
Leistungsbeschreibung (GAEB DA XML 3.2, DA81)
Projekt: GAEB
Währung: EUR
Vergabeart: Beschränkte Ausschreibung
Erstellt mit: 19.01.2021

## 00ka www.absturzsicherungen.de

### Abschnitt 01 Anschlagpunkte

**01.0001 ABS-Lock OnTop Max**
Anschlageinrichtung ABS-Lock OnTop Max
Anschlageinrichtung ABS-Lock OnTop Max oder gleichwertig  Mit allgemeiner bauaufsichtlicher Zulassung und Ü-Zeichen.
Zugelassen für 1 Person. Komplett aus Edelstahl und Aluminium. Inkl. permanenten DataMatrixCode zur (DMC) eindeutigen Identifizierung des Produktes. Auslesen des DMC auch nach der Abdichtung möglich. Befestigung durch Aufschweißen auf Bitumen (BAUDER PYE 200 S5 EN bauseits). Halterabstand als Einzelanschlagpunkt bis max. 7,5 m.
'.........' Stück. ABS-Lock OnTop Max
Montage gem. gesonderter Position '.........'.
Bezugsquelle:  ABS Safety GmbH Gewerbering 3 47623 Kevelaer Telefon +49 2832 97281-0 Telefax +49 2832 97281-281 E-Mail info@absturzsicherung.de
Menge: 1,000 Stk

USt %: 19,00
