# ABS Safety -
Leistungsbeschreibung (GAEB DA XML 3.2, DA81)
Projekt: GAEB
Währung: EUR
Vergabeart: Beschränkte Ausschreibung
Erstellt mit: 10.03.2022

## 00ka www.absturzsicherungen.de

### 01 Anschlagpunkte

**01.0001 ABS-Lock OnTop Weight**
Anschlageinrichtung ABS-Lock OnTop Weight
Anschlageinrichtung ABS-Lock OnTop Weight oder gleichwertig Geprüft nach DIN EN 795:2012, Typ E
Zugelassen für 1 Person. Komplett aus Edelstahl und Aluminium, inkl. Befestigungsmaterial. Inkl. permanenten DataMatrixCode (DMC) zur eindeutigen Identifizierung des Produktes.  Befestigung durch Auflast, ohne Dachdurchdringung, z.B. min. 5cm Deckung mit Kies (16/32) (nicht im Lieferumfang enthalten). Halterabstand als Einzelanschlagpunkt bis max. 7,5 m. Die Dachkonstruktion zur Aufnahme der eingeleiteten Kräfte ist bauseits zu prüfen.
Montage gem. gesonderter Position '.........'.
Bezugsquelle:  ABS Safety GmbH Gewerbering 3 47623 Kevelaer Telefon +49 2832 97281-0 Telefax +49 2832 97281-281 E-Mail info@absturzsicherung.de
Menge: 1,000 Stk

USt %: 19,00
