# ABS Safety -
Leistungsbeschreibung (GAEB DA XML 3.2, DA81)
Projekt: GAEB
Währung: EUR
Vergabeart: Beschränkte Ausschreibung
Erstellt mit: 07.03.2023

## 00ka www.absturzsicherungen.de

### 01 Sicherungssysteme

**01.0001 ABS-Lock SYS - nicht überfahrbar**
Seilsicherungssystem ABS-Lock SYS I (III)
Nicht überfahrbares, permanentes Seilsicherungssystem ABS-Lock SYS I (III) oder gleichwertig  Geprüft nach DIN EN 795:2012, Typ C und DIN CEN/TS 16415:2013, mit allgemeiner bauaufsichtlicher Zulassung und Ü-Zeichen.
Zugelassen für bis zu 4 Personen gleichzeitig. Komplett aus Edelstahl, inkl. Befestigungsmaterial. Einsetzbar in Bereichen der CRC III.
'.........' System inkl. Computersimulationsberechnung '.........' Meter Edelstahlseil Ø 8 (6) mm inkl. Systemschild (Edelstahlseil optional auch in der Farbe Rot.) '.........' Stück Endhalter '.........' Stück Kurvenelement '.........' Stück Verbindungslasche
Die Dachkonstruktion zur Aufnahme der eingeleiteten Kräfte ist bauseits zu prüfen.
Montage, Einweisung und Zertifizierung gem. gesonderter Position '.........'. Systemstützen gem. gesonderter Position '.........'.
Montagedokumentation mit Lock Book Docu zur Übergabe an den Gebäudebetreiber als Nachweis der korrekten Montage und Sicherstellung der langfristigen Nutzbarkeit der Anschlageinrichtung.
Bezugsquelle:  ABS Safety GmbH Gewerbering 3 47623 Kevelaer Telefon +49 2832 97281-0 Telefax +49 2832 97281-281 E-Mail info@absturzsicherung.de
Menge: 1,000 Stk

USt %: 19,00
