# ABS Safety -
Leistungsbeschreibung (GAEB DA XML 3.2, DA81)
Projekt: GAEB
Währung: EUR
Vergabeart: Beschränkte Ausschreibung
Erstellt mit: 22.07.2024

## 00ka www.absturzsicherungen.de

### 01 PV-Systeme

**01.0001 ABS-Lock SYS IV für ABS Base Weight**
Überfahrbares, permanentes Seilsicherungssystem ABS-Lock SYS IV oder gleichwertig  Geprüft nach DIN EN 795:2012, Typ C und DIN CEN/TS 16415:2017, mit allgemeiner bauaufsichtlicher Zulassung und Ü-Zeichen.
Zugelassen für bis zu 2 Personen gleichzeitig. Komplett aus Edelstahl, inkl. Befestigungsmaterial. Die Zwischenhalter und Kurvenelemente sind frei überfahrbar. Das Kurvenelement kann bauseits flexibel per Hand and die Gelegenheiten des Daches angepasst werden, z.B. an Firste, Ecken, Pfeiler, Grate und Kehlen. Einsetzbar in Bereichen der CRC III. Speziell für die Montage an der Unterkonstruktion ABS BASE Weight. Durch platzoptimierte Installation ist eine maximale PV-Belegung der Dachfläche gegeben. Einbindung in den Blitzschutz gem. DIN EN 62305-3 möglich nach Klasse H 100 kA.
Menge: 1,000 Stk

USt %: 19,00
