# ABS Safety -
Leistungsbeschreibung (GAEB DA XML 3.2, DA81)
Projekt: GAEB
Währung: EUR
Vergabeart: Beschränkte Ausschreibung
Erstellt mit: 26.08.2022

## 00ka www.absturzsicherungen.de

### 01 Anschlagpunkte

**01.0001 ABS-Lock X-Durch**
Anschlageinrichtung ABS-Lock X-Durch
Anschlageinrichtung ABS-Lock X-Durch oder gleichwertig Geprüft nach DIN EN 795:2012, Typ A und DIN CEN/TS 16415:2017
Zugelassen für 3 Personen gleichzeitig. Komplett aus Edelstahl, inkl. Befestigungsmaterial. Inkl. permanenten DataMatrixCode zur (DMC) eindeutigen Identifizierung des Produktes.  Befestigung mit einer Konterplatte, zum Durchstecken an Leichtbeton, Rippendecken etc. Stützenhöhe '.........' mm (Dachaufbau angeben). Deckenstärke '.........' mm (Dachaufbau angeben). Verstärkt als End- und Kurvenhalter für Seilsicherungssysteme. Halterabstand als Einzelanschlagpunkt bis max. 7,5 m. Die Dachkonstruktion zur Aufnahme der eingeleiteten Kräfte ist bauseits zu prüfen.
Montage gem. gesonderter Position '.........'. Abdichtung gem. gesonderter Position '.........'.
Bezugsquelle:  ABS Safety GmbH Gewerbering 3 47623 Kevelaer Telefon +49 2832 97281-0 Telefax +49 2832 97281-281 E-Mail info@absturzsicherung.de
Menge: 1,000 Stk

USt %: 19,00
