# ABS Safety -
Leistungsbeschreibung (GAEB DA XML 3.2, DA81)
Projekt: GAEB
Währung: EUR
Vergabeart: Beschränkte Ausschreibung
Erstellt mit: 21.07.2021

## 00ka www.absturzsicherungen.de

### 01 Anschlagpunkte

**01.0001 ABS-Lock X-Flat**
Anschlageinrichtung ABS-Lock X-Flat
Anschlageinrichtung ABS-Lock X-Flat oder gleichwertig  Geprüft nach DIN EN 795:2012, Typ A und DIN CEN/TS 16415:2013
Zugelassen für bis zu 3 Personen gleichzeitig. Speziell für Container entwickelt. Frachtcontainer, Wohncontainer etc. Dank geringer Aufbauhöhe (max. 5 mm), bleiben diese weiterhin stapelbar. Komplett aus Edelstahl, inkl. Befestigungsmaterial. Inkl. permanenten DataMatrixCode zur (DMC) eindeutigen Identifizierung des Produktes.  Befestigung mit 14 wasserdichten Blindnieten auf Sandwich- und Trapezblech, min. 0,50 mm. Inkl. unterseitig vormontierte Dichtbänder, zur sofortigen Abdichtung. Halterabstand als Einzelanschlagpunkt bis max. 7,5 m. Die Dachkonstruktion zur Aufnahme der eingeleiteten Kräfte ist bauseits zu prüfen.
Montage gem. gesonderter Position '.........'.
Bezugsquelle:  ABS Safety GmbH Gewerbering 3 47623 Kevelaer Telefon +49 2832 97281-0 Telefax +49 2832 97281-281 E-Mail info@absturzsicherung.de
Menge: 1,000 Stk

USt %: 19,00
