# ABS Safety -
Leistungsbeschreibung (GAEB DA XML 3.2, DA81)
Projekt: GAEB
Währung: EUR
Vergabeart: Beschränkte Ausschreibung
Erstellt mit: 28.04.2021

## 00ka www.absturzsicherungen.de

### 01 Anchorage Points

**01.0001 ABS-Lock X-H-14+2**
Anschlageinrichtung ABS-Lock X-H-14+2
Anschlageinrichtung ABS-Lock X-H-14+2 oder gleichwertig  Geprüft nach DIN EN 795:2012, Typ A und DIN CEN/TS 16415:2017, mit allgemeiner bauaufsichtlicher Zulassung und Ü-Zeichen.
Zugelassen für bis zu 3 Personen gleichzeitig. Komplett aus Edelstahl, inkl. Befestigungsmaterial. Inkl. permanenten DataMatrixCode zur (DMC) eindeutigen Identifizierung des Produktes. Auslesen des DMC auch nach der Abdichtung möglich. Befestigung mit 16 Edelstahlschrauben in Holzschalung und Sparren. Stützenhöhe '.........' mm (Dachaufbau angeben). Halterabstand als Einzelanschlagpunkt bis max. 7,5 m. Die Dachkonstruktion zur Aufnahme der eingeleiteten Kräfte ist bauseits zu prüfen.
Montage gem. gesonderter Position '.........'. Abdichtung gem. gesonderter Position '.........'.
Bezugsquelle:  ABS Safety GmbH Gewerbering 3 47623 Kevelaer Telefon +49 2832 97281-0 Telefax +49 2832 97281-281 E-Mail info@absturzsicherung.de
Menge: 1,000 Stk

USt %: 19,00
