# ABS Safety - Ausschreibungstexte
Leistungsbeschreibung (GAEB DA XML 3.2, DA81)
Projekt: GAEB
Währung: EUR
Vergabeart: Beschränkte Ausschreibung
Erstellt mit: 19.01.2021

## 00ka www.absturzsicherungen.de

### Abschnitt 01 Anschlagpunkte

**01.0001 ABS-Lock X-Rivet**
Anschlageinrichtung ABS-Lock X-Rivet
Anschlageinrichtung ABS-Lock X-Rivet oder gleichwertig  Geprüft nach DIN EN 795:2012, Typ A und DIN CEN/TS 16415:2017
Zugelassen für bis zu 3 Personen gleichzeitig. Komplett aus Edelstahl, inkl. Befestigungsmaterial. Inkl. permanenten DataMatrixCode zur (DMC) eindeutigen Identifizierung des Produktes.  Befestigung mit 14 wasserdichten Blindnieten auf Sandwichdächern, min. 0,45 mm. Inkl. unterseitig vormontierte Dichtbänder, zur sofortigen Abdichtung. Halterabstand als Einzelanschlagpunkt bis max. 7,5 m. Die Dachkonstruktion zur Aufnahme der eingeleiteten Kräfte ist bauseits zu prüfen.
Montage gem. gesonderter Position '.........'.
Bezugsquelle:  ABS Safety GmbH Gewerbering 3 47623 Kevelaer Telefon +49 2832 97281-0 Telefax +49 2832 97281-281 E-Mail info@absturzsicherung.de
Menge: 1,000 Stk

USt %: 19,00
