# ABS Safety -
Leistungsbeschreibung (GAEB DA XML 3.2, DA81)
Projekt: GAEB
Währung: EUR
Vergabeart: Beschränkte Ausschreibung
Erstellt mit: 19.04.2024

## 00ka www.absturzsicherungen.de

### 01 PV-Systeme

**01.0001 ABS BASE Fusion**
ABS BASE Fusion oder gleichwertig  Durchdringungsfreie PV-Unterkonstruktion zum Aufschweißen auf Bitumen  Unterkonstruktion bestehend aus Aluminium.
Aufstellwinkel: 10°  Zulässige Modulmaße: Optimiert für 1.722 x 1.134 mm.  Für vollständig gerahmte Module mit einer Rahmenhöhe von 30 mm & 35mm.  Befestigung der Module im Eckbereich.  Geeignet auf allen gängigen Flachdächern mit druckfestem Untergrund (85kPa) und einer Dachneigung von max. 5°.  Erweiterbar mit speziell auf das System abgestimmter Absturzsicherung.  '.........' m² Unterkonstruktion
Optional:  '.........' Stück Montagelehren  '.........' Stück Distanzlehre
Montage gem. gesonderter Position '.........'  Anbindung eines verfahrbaren Geländers ABS Solar Guard Mobile gem. gesonderter Position '.........'  Anbindung eines feststehenden Geländers ABS Solar Guard gem. gesonderter Position '.........'.
Menge: 1,000 Stk

USt %: 19,00
