# ABS Safety -
Leistungsbeschreibung (GAEB DA XML 3.2, DA81)
Projekt: GAEB
Währung: EUR
Vergabeart: Beschränkte Ausschreibung
Erstellt mit: 19.04.2024

## 00ka www.absturzsicherungen.de

### 01 PV-Systeme

**01.0001 ABS BASE Weight**
ABS BASE Weight oder gleichwertig  Durchdringungsfreie PV-Unterkonstruktion zum Ballastieren mit Betongewichten  Unterkonstruktion bestehend aus Aluminium.  Flächenlast: da es eine Ballastvariante ist und dieser Maßgeblich vom Objekt abhängig ist, können wir hier keinen Wert angeben.  Aufstellwinkel: 10°  Zulässige Modulmaße: Optimiert für 1.722 x 1.134 mm
Für vollständig gerahmte Module mit einer Rahmenhöhe von 30 mm & 35mm.  Befestigung der Module im Eckbereich.  Geeignet auf allen gängigen Flachdächern mit druckfestem Untergrund (40kPa, Projektspezifisch können sich hier auch geringere Anforderungen ergeben) und einer Dachneigung von max. 5°.  Erweiterbar mit speziell auf das System abgestimmter Absturzsicherung.  '.........' m² Unterkonstruktion
Montage gem. gesonderter Position '.........'  Anbindung eines verfahrbaren Geländers ABS Solar Guard Mobile gem. gesonderter Position '.........'  Anbindung eines feststehenden Geländers ABS Solar Guard gem. gesonderter Position '.........'.  Anbindung eines überfahrbaren Seilsystems ABS-Lock SYS IV gem. gesonderter Position '.........'.
Menge: 1,000 Stk

USt %: 19,00
