# ABS Safety -
Leistungsbeschreibung (GAEB DA XML 3.2, DA81)
Projekt: GAEB
Währung: EUR
Vergabeart: Beschränkte Ausschreibung
Erstellt mit: 17.02.2023

## 00ka www.absturzsicherungen.de

### 01 Geländersysteme

**01.0001 ABS Dome OnTop Weight**
Seitenschutzgeländer für Lichtkuppeln ABS Dome OnTop Weight
Seitenschutzgeländer für Lichtkuppeln ABS Dome OnTop Weight oder gleichwertig Geprüft nach DIN EN 13374:2013, Typ A
Komplett aus Aluminium und Edelstahl, inkl. Befestigungsmaterial. Für Lichtkuppeln bis max. 2,5 x 2,5 m. Befestigung durch Kunststoffgewichte ohne Beschädigung der Dachhaut. Verwendbar bis zu einer Dachneigung von 10°. Schnelle Montage durch einfaches Stecksystem.
'.........' Stück Lichtkuppelsicherung
Montage, Einweisung und Zertifizierung gem. gesonderter Position '.........'.
Bezugsquelle:  ABS Safety GmbH Gewerbering 3 47623 Kevelaer Telefon +49 2832 97281-0 Telefax +49 2832 97281-281 E-Mail info@absturzsicherung.de
Menge: 1,000 m

USt %: 19,00
