# ABS Safety -
Leistungsbeschreibung (GAEB DA XML 3.2, DA81)
Projekt: GAEB
Währung: EUR
Vergabeart: Beschränkte Ausschreibung
Erstellt mit: 17.02.2023

## 00ka www.absturzsicherungen.de

### 01 Sicherungssysteme

**01.0001 ABS DomeFix**
permanente Lichtkuppelsicherung ABS DomeFix
permanente Lichtkuppelsicherung ABS DomeFix oder gleichwertig Geprüft nach GS-Bau-18
Ø 3mm Edelstahlausführung mit Aluminiumklemmen Inkl. permanenten DataMatrixCode zur (DMC) eindeutigen Identifizierung des Produktes.  Geeignet für eine Montage in Beton, Holz und Stahl.
Montagedokumentation mit Lock Book Docu zur Übergabe an den Gebäudebetreiber als Nachweis der korrekten Montage und Sicherstellung der langfristigen Nutzbarkeit der Absturzabsicherung.
Bezugsquelle:  ABS Safety GmbH Gewerbering 3 47623 Kevelaer Telefon +49 2832 97281-0 Telefax +49 2832 97281-281 E-Mail info@absturzsicherung.de
Menge: 1,000 Stk

USt %: 19,00
