# ABS Safety -
Leistungsbeschreibung (GAEB DA XML 3.2, DA81)
Projekt: GAEB
Währung: EUR
Vergabeart: Beschränkte Ausschreibung
Erstellt mit: 17.02.2023

## 00ka www.absturzsicherungen.de

### 01 Sicherungssysteme

**01.0001 ABS DomeWeb**
mobile Lichtkuppelsicherung ABS DomeWeb  mobile Lichtkuppelsicherung ABS DomeWeb oder gleichwertig Geprüft nach DIN EN 795, Typ B, in Anlehnung an DIN EN 1263-1:2015, sowie GS-Bau-18  Zugelassen als Absturzsicherung für 1 Person. Inkl. permanenten DataMatrixCode zur (DMC) eindeutigen Identifizierung des Produktes.  Netzgröße wahlweise 2x2 m bzw. 3x3 m Inkl. Gurtband und Ratsche Inkl. Aufbewahrungstasche
Montagedokumentation mit Lock Book Docu zur Übergabe an den Gebäudebetreiber als Nachweis der korrekten Montage und Sicherstellung der langfristigen Nutzbarkeit der Anschlageinrichtung.
 Bezugsquelle:  ABS Safety GmbH Gewerbering 3 47623 Kevelaer Telefon +49 2832 97281-0 Telefax +49 2832 97281-281 E-Mail info@absturzsicherung.de
Menge: 1,000 Stk

USt %: 19,00
