# ABS Safety -
Leistungsbeschreibung (GAEB DA XML 3.2, DA81)
Projekt: GAEB
Währung: EUR
Vergabeart: Beschränkte Ausschreibung
Erstellt mit: 21.09.2022

## 00ka www.absturzsicherungen.de

### 01 Geländersysteme

**01.0001 ABS Guard OnTop Weight**
Seitenschutzgeländer ABS Guard OnTop Weight
Seitenschutzgeländer ABS Guard OnTop Weight oder gleichwertig Geprüft nach DIN EN 13374:2019, Typ A
Komplett aus Aluminium und Edelstahl, inkl. Befestigungsmaterial. Befestigung durch Kunststoff- oder Betongewichte ohne Beschädigung der Dachhaut. Verwendbar bis zu einer Dachneigung von 10°. Schnelle Montage durch einfaches Stecksystem. Einbindung in den Blitzschutz möglich nach Klasse H 100 kA.
'.........' Meter Seitenschutzgeländer
Optional: '.........' Meter Fußleiste (vorgeschrieben, falls keine Attika o.ä. vorhanden) '.........' Stück Tür '.........' Stück Wandhalterung '.........' Stück Abschlussbügel '.........' Stück 90° Kurven '.........' Stück variables Kurvenelement
Montage, Einweisung und Zertifizierung gem. gesonderter Position '.........'.
Bezugsquelle:  ABS Safety GmbH Gewerbering 3 47623 Kevelaer Telefon +49 2832 97281-0 Telefax +49 2832 97281-281 E-Mail info@absturzsicherung.de
Menge: 1,000 m

USt %: 19,00
