# ABS Safety -
Leistungsbeschreibung (GAEB DA XML 3.2, DA81)
Projekt: GAEB
Währung: EUR
Vergabeart: Beschränkte Ausschreibung
Erstellt mit: 24.04.2023

## 00ka www.absturzsicherungen.de

### 01 PSAgA

**01.0001 ABS Lanyard - temporäres Seilsicherungssystem**
Seilsicherungssystem ABS Lanyard
Temporäres Seilsicherungssystem ABS Lanyard oder gleichwertig  Geprüft nach DIN EN 353-2, DIN EN 358, DIN EN 795 sowie DIN CEN/TS 16415
Zugelassen für bis zu 4 Personen gleichzeitig. Temporär spannbares Kernmantelseil (Ø 12 mm) inkl. Seilkürzer, Bandfalldämpfer und frei beweglichen Karabinerhaken. Länge '.........' Meter.
Die Dachkonstruktion zur Aufnahme der eingeleiteten Kräfte ist bauseits zu prüfen.
Montagedokumentation mit Lock Book Docu zur Übergabe an den Gebäudebetreiber als Nachweis der korrekten Montage und Sicherstellung der langfristigen Nutzbarkeit der PSAgA.
Bezugsquelle:  ABS Safety GmbH Gewerbering 3 47623 Kevelaer Telefon +49 2832 97281-0 Telefax +49 2832 97281-281 E-Mail info@absturzsicherung.de
Menge: 1,000 Stk

USt %: 19,00
