# ABS Safety -
Leistungsbeschreibung (GAEB DA XML 3.2, DA81)
Projekt: GAEB
Währung: EUR
Vergabeart: Beschränkte Ausschreibung
Erstellt mit: 13.05.2024

## 00ka www.absturzsicherungen.de

### 01 Geländersysteme

**01.0001 ABS Mobile Guard Pro (Ortgang)**
Mobiles Seitenschutzgeländer ABS Mobile Guard Pro oder gleichwertig Geprüft nach DIN EN 13374:2019, Typ A
Komplett aus Aluminium und Edelstahl, inkl. Befestigungsmaterial. Befestigung an Traglattung zur Sicherung des Ortgangs. Verwendbar bis zu einer Dachneigung von 60°. Schnelle Montage durch bereits vormontierte Pfosten.
'.........'  Meter Seitenschutzgeländer
Optional: '.........' Stück Gitter '.........' Stück Pfosten
Dokumentation mit Lock Book Docu zur Übergabe an den Gebäudebetreiber als Nachweis der korrekten Montage und Sicherstellung der langfristigen Nutzbarkeit der Anschlageinrichtung.
Menge: 1,000 m

USt %: 19,00
