# ABS Safety -
Leistungsbeschreibung (GAEB DA XML 3.2, DA81)
Projekt: GAEB
Währung: EUR
Vergabeart: Beschränkte Ausschreibung
Erstellt mit: 27.03.2023

## 00ka www.absturzsicherungen.de

### 01 PSAgA

**01.0001 ABS Roofer Kit**
PSAgA-Set ABS Roofer Kit
PSAgA-Set ABS Roofer Kit oder gleichwertig Geprüft nach DIN EN 353-2, DIN EN 358, DIN EN 361 sowie DIN EN 795
PSAgA-Set bestehend aus: Auffanggurt nach DIN EN 361 (ABS Comfort oder gleichwertig). Inkl. permanenten DataMatrixCode zur (DMC) eindeutigen Identifizierung des Produktes.  Inkl. mitlaufendem Auffanggerät einschließlich beweglicher Führung, einstellbarem Seilkürzer und Bandfalldämpfer nach DIN EN 353-2 und DIN EN 358 (ABS Lanyard oder gleichwertig). Kantengeprüftes Kernmantelseil (Ø 12 mm). Länge '.........' Meter. Bandschlinge (100 cm) nach DIN EN 795 (ABS Anchor Loop oder gleichwertig). Inkl. Schutztasche
Montagedokumentation mit Lock Book Docu zur Übergabe an den Gebäudebetreiber als Nachweis der korrekten Montage und Sicherstellung der langfristigen Nutzbarkeit der PSAgA.
Bezugsquelle:  ABS Safety GmbH Gewerbering 3 47623 Kevelaer Telefon +49 2832 97281-0 Telefax +49 2832 97281-281 E-Mail info@absturzsicherung.de
Menge: 1,000 Stk

USt %: 19,00
