# ABS Safety -
Leistungsbeschreibung (GAEB DA XML 3.2, DA81)
Projekt: GAEB
Währung: EUR
Vergabeart: Beschränkte Ausschreibung
Erstellt mit: 17.02.2023

## 00ka www.absturzsicherungen.de

### 01 Steigtechnik

**01.0001 ABS SafetyHike**
Steigschutzsystem ABS SafetyHike
Überfahrbares, permanentes Steigschutzsystem ABS SafetyHike oder gleichwertig  Geprüft nach DIN EN 353-1:2018 (inkl. vormals CNB/P/11.073)
Zugelassen für bis zu 2 Personen gleichzeitig (1 Person pro Gleiter). Komplett aus Edelstahl, inkl. Befestigungsmaterial. Befestigung an bauseits vorhandenen Stahl oder Aluminium Sprossenprofilen, max. 35 x 35 mm. Geeignet für Innen- und Außenanlagen.
'.........' Meter Edelstahlseil Ø 8 mm inkl. Systemschild '.........' Stück obere Befestigung kurz (ca. 30 cm Überstand ab oberster Sprosse) '.........' Stück obere Befestigung lang (ca. 130 cm Überstand ab oberster Sprosse)
Die Unterkonstruktion zur Aufnahme der eingeleiteten Kräfte ist bauseits zu prüfen.
Montage, Einweisung und Zertifizierung gem. gesonderter Position '.........' .
Montagedokumentation mit Lock Book Docu zur Übergabe an den Gebäudebetreiber als Nachweis der korrekten Montage und Sicherstellung der langfristigen Nutzbarkeit der Anschlageinrichtung.
Bezugsquelle:  ABS Safety GmbH Gewerbering 3 47623 Kevelaer Telefon +49 2832 97281-0 Telefax +49 2832 97281-281 E-Mail info@absturzsicherung.de
Menge: 1,000 Stk

USt %: 19,00
