# ABS Safety -
Leistungsbeschreibung (GAEB DA XML 3.2, DA81)
Projekt: GAEB
Währung: EUR
Vergabeart: Beschränkte Ausschreibung
Erstellt mit: 10.06.2024

## 00ka www.absturzsicherungen.de

### 01 PV-Systeme

**01.0001 ABS Solar Guard**
Seitenschutzgeländer ABS Solar Guard oder gleichwertig Geprüft nach DIN EN 13374:2019, Typ A
Komplett aus Aluminium und Edelstahl, inkl. Befestigungsmaterial. Befestigung an der Photovoltaik-Unterkonstruktion ABS BASE Fusion oder ABS BASE Weight ohne Beschädigung der Dachhaut. Verwendbar bis zu einer Dachneigung von 10°. Schnelle Montage durch einfaches Stecksystem. Einbindung in den Blitzschutz möglich nach Klasse H 100 kA.
'.........' Meter Seitenschutzgeländer
Optional: '.........' Meter Fußleiste (vorgeschrieben, falls keine Attika o.ä. vorhanden) '.........' Stück Tür '.........' Stück Wandhalterung '.........' Stück Abschlussbügel '.........' Stück 90° Kurven '.........' Stück variables Kurvenelement
Montage, Einweisung und Zertifizierung gem. gesonderter Position '.........'.
Montagedokumentation mit Lock Book Docu zur Übergabe an den Gebäudebetreiber als Nachweis der korrekten Montage und Sicherstellung der langfristigen Nutzbarkeit der Anschlageinrichtung.
Menge: 1,000 Stk

USt %: 19,00
