# ABS Safety -
Leistungsbeschreibung (GAEB DA XML 3.2, DA81)
Projekt: GAEB
Währung: EUR
Vergabeart: Beschränkte Ausschreibung
Erstellt mit: 25.01.2024

## 00ka www.absturzsicherungen.de

### 01 Steigtechnik

**01.0001 ABS Steigschutzschiene**
ABS Steigschutzschiene ABS Steigschutzschiene, oder gleichwertig
Steighöhe: ……… m Ausführung gemäß den Vorgaben der DIN 18799-1:2019-06, DIN 18799-3:2021-02, DIN EN ISO 14122-4:2016-10, DIN EN 353-1:2018-03
ABS Steigschutzschiene Geprüft nach DIN EN 353-1:2018 inkl. Befestigungsmaterial
……… m ABS Steigschutzschiene, Stahl verzinkt ……… Stück Befestigungsschelle inkl. Befestigungsmittel, für ABS Steigschutzschiene, C-Profil, 30 mm, Stahl verzinkt ……… Stück Geteilter 2-Loch Verbinder für C-Profil, inkl. Befestigungsmittel, Stahl verzinkt ……… Stück Verstärkungsholm, inkl. Befestigungsmittel, Stahl verzinkt ……… Stück Drehweiche, inkl. Befestigungsmittel ……… Stück Ruhepodest, klappbar, inkl. Befestigungsmittel, Stahl verzinkt ……… Stück feste Steigsperre, inkl. Befestigungsmittel, Stahl verzinkt ……… Stück lösbare Steigsperre, inkl. Befestigungsmittel, Edelstahl V2A ……… Stück Einschubsicherung für Steigleiter, inkl. Befestigungsmittel, Stahl verzinkt ……… Stück mitlaufendes Auffanggerät ……… Stück Kennzeichnungsaufkleber
Die Unterkonstruktion zur Aufnahme der eingeleiteten Kräfte ist bauseits zu prüfen. Montage und Dokumentation gem. gesonderter Position ..........
Lieferant: ABS Safety GmbH Gewerbering 3 D-47623 Kevelaer E-Mail: info@absturzsicherung.de Tel.: 0 28 32 / 972 81 - 0 Fax: 0 28 32 / 972 81 - 285
Menge: 1,000 Stk

USt %: 19,00
