# ABS Safety -
Leistungsbeschreibung (GAEB DA XML 3.2, DA81)
Projekt: GAEB
Währung: EUR
Vergabeart: Beschränkte Ausschreibung
Erstellt mit: 07.07.2023

## 00ka www.absturzsicherungen.de

### 01 Steigtechnik

**01.0001 ABS Treppenleiter**
Treppenleiter als sicherer Zugang
ABS Treppenleiter aus Aluminium oder gleichwertig Ausführung gemäß den Vorgaben der DIN EN ISO 14122-3:2016-10
-  Treppenaufstieg mit Aluminium-Gitterroststufen (Rutschhemmungsklasse R13) -  Handlauf beidseitig an dem Treppenaufstieg -  Tritthöhe der Stufen 250mm -  Stufentiefe 145 mm -  Steigungswinkel der Treppenleiter 60° -  Maximale Stufenbelastung 150 kg -  Zulässige Gesamtbelastung 300 kg -  Mit Standfüßen zur Bodenbefestigung -  Mit Elementen zur Wandbefestigung
 -----------------------
 ……… Stück Treppenleiter, Höhe ……… (500 / 1.000 / 1.500 / 2.000 / 2.500 / 3.000) mm  ……… Stück Aluminium Treppe mit vormontierten Stufen, Höhe: 500 mm ……… Stück Aluminium Treppe mit vormontierten Stufen, Höhe: 1.000 mm ……… Stück Aluminium Handlauf-Grundelement ……… Stück Aluminium Handlauf-kurz ……… Stück Aluminium Handlauf-lang ……… Stück Aluminium Durchgangssperre ……… Stück Wandbefestigung Treppe links ……… Stück Wandbefestigung Treppe rechts ……… Stück Verbinder Treppe / Treppe links ……… Stück Verbinder Treppe / Treppe rechts ……… Stück Bodenbefestigung links ……… Stück Bodenbefestigung rechts ……… Stück Betonschrauben zur Befestigung auf Betonplatten ……… Stück Befestigungsset
Standfestigkeit erfolgt mit Gewichten (nicht im Lieferumfang enthalten).
liefern und fachgerecht gemäß ABS Montageanleitung montieren.
Montage und Dokumentation gem. gesonderter Position ..........
 Lieferant:  ABS Safety GmbH Gewerbering 3 D-47623 Kevelaer E-Mail:  info@absturzsicherung.de Tel.: 0 28 32 / 972 81 - 0 Fax: 0 28 32 / 972 81 – 29 Treppenleiter mit Podest als sicherer Zugang
ABS Treppenleiter mit Podest aus Aluminium oder gleichwertig Ausführung gemäß den Vorgaben der DIN EN ISO 14122-3:2016-10
-  Treppenaufstieg mit Aluminium-Gitterroststufen und Aluminium-Gitterrostpodest (Rutschhemmungsklasse R13) -  Geländer mit Fußleiste beidseitig am Podest -  Handlauf beidseitig an dem Treppenaufstieg -  Tritthöhe der Stufen 250mm -  Stufentiefe 145 mm -  Steigungswinkel der Treppenleiter 60° -  Maximale Stufenbelastung 150 kg -  Zulässige Gesamtbelastung 300 kg -  Podestgröße, lichte Breite 600 mm -  Mit Standfüßen zur Bodenbefestigung -  Mit Elementen zur Wandbefestigung
 -----------------------
 ……… Stück Treppenleiter mit Podest, Höhe ……… (500 / 1.000 / 1.500 / 2.000 / 2.500 / 3.000) mm ……… Stück Aluminium Treppe mit vormontierten Stufen, Höhe: 500 mm ……… Stück Aluminium Treppe mit vormontierten Stufen, Höhe: 1.000 mm ……… Stück Aluminium Handlauf-Grundelement ……… Stück Aluminium Handlauf-kurz ……… Stück Aluminium Handlauf-lang ……… Stück Aluminium Durchgangssperre ……… Stück Aluminium Podest b x l 600 x ……… (600 / 800 / 1.000) mm ……… Stück Aluminium Podest-Geländer ……… Stück Fußleiste ……… Stück Fußleiste klein ……… Stück Haltestange für Podest ……… Stück Verbinder Treppe / Podest ……… Stück Verbinder Treppe / Treppe links ……… Stück Verbinder Treppe / Treppe rechts ……… Stück Wandbefestigung Podest seitlich ……… Stück Wandbefestigung Podest unterhalb links ……… Stück Wandbefestigung Podest unterhalb rechts ……… Stück Bodenbefestigung links ……… Stück Bodenbefestigung rechts ……… Stück Betonschrauben zur Befestigung auf Betonplatten ……… Stück Befestigungsset
Standfestigkeit erfolgt mit Gewichten (nicht im Lieferumfang enthalten).
liefern und fachgerecht gemäß ABS Montageanleitung montieren.
Montage und Dokumentation gem. gesonderter Position ..........
 Lieferant:  ABS Safety GmbH Gewerbering 3 D-47623 Kevelaer E-Mail:  info@absturzsicherung.de Tel.: 0 28 32 / 972 81 - 0 Fax: 0 28 32 / 972 81 - 29
Menge: 1,000 Stk

USt %: 19,00
