# ABS Safety -
Leistungsbeschreibung (GAEB DA XML 3.2, DA81)
Projekt: GAEB
Währung: EUR
Vergabeart: Beschränkte Ausschreibung
Erstellt mit: 11.07.2024

## 00ka www.absturzsicherungen.de

### 01 Steigtechnik

**01.0001 ABS Überstieg**
Treppen-Überstieg zur sicheren Überquerung von Hindernissen
ABS Treppenüberstieg aus Aluminium oder gleichwertig
Ausführung gemäß den Vorgaben der DIN EN ISO 14122-3:2016-10
- Beidseitiger Treppenaufstieg mit Aluminium-Gitterroststufen und Aluminium-Gitterrostpodest (Rutschhemmungsklasse R13)
- Geländer mit Fußleiste beidseitig am Podest
- Handlauf beidseitig an den Treppenaufstiegen
- Tritthöhe der Stufen 200mm
- Stufentiefe 225 mm
- Steigungswinkel der Aufstiege 45°
-Maximale Stufenbelastung 150 kg
- Zulässige Gesamtbelastung 300 kg
- Podestgröße, lichte Breite 600 mm
- Mit Standfüßen zur Befestigung
……… Stück Treppenüberstiege, lichte Höhe ……… (310 / 510 / 710 / 910 / 1.110 / 1.310 / 1.510) mm bis Unterkante Plattform
……… Stück Aluminium Podest b x l 600 x ……… (600 / 800 / 1.000) mm
……… Stück Aluminium Treppe mit vormontierten Stufen
……… Stück Aluminium Podest-Geländer
……… Stück Fußleisten
……… Stück Aluminium Handlauf
……… Stück Betonschrauben zur Befestigung auf Betonplatten
Standfestigkeit erfolgt mit Gewichten (nicht im Lieferumfang enthalten).
Liefern und fachgerecht gemäß ABS Montageanleitung montieren.
Montage und Dokumentation gem. gesonderter Position ..........
Lieferant:
ABS Safety GmbH Gewerbering 3 D-47623 Kevelaer E-Mail: info@absturzsicherung.de Tel.: 0 28 32 / 972 81 - 0 Fax: 0 28 32 / 972 81 - 29
Menge: 1,000 Stk

USt %: 19,00
