# ABS Safety -
Leistungsbeschreibung (GAEB DA XML 3.2, DA81)
Projekt: GAEB
Währung: EUR
Vergabeart: Beschränkte Ausschreibung
Erstellt mit: 28.04.2021

## 00ka www.absturzsicherungen.de

### 01 Anchorage Points

**01.0001 ABS-Lock DH04-F**
Sicherheitsdachhaken ABS-Lock DH04-F
Sicherheitsdachhaken ABS-Lock DH04-F oder gleichwertig  Geprüft nach DIN EN 517:2006, Typ B
Zugelassen für 1 Person. Flache Ausführung für Schiefereindeckungen o.ä. Anschlageinrichtung und Haltepunkt für Auflegeleitern. Komplett aus Edelstahl, inkl. Befestigungsmaterial. Inkl. permanenten DataMatrixCode zur (DMC) eindeutigen Identifizierung des Produktes. Befestigung mit 2 Edelstahlschrauben im Sparren. Befestigung auch durch Aufsparrendämmung möglich (Dämmstärke angeben, max. 200 mm). Die Dachkonstruktion zur Aufnahme der eingeleiteten Kräfte ist bauseits zu prüfen.
Montage gem. gesonderter Position '.........'.
Bezugsquelle:  ABS Safety GmbH Gewerbering 3 47623 Kevelaer Telefon +49 2832 97281-0 Telefax +49 2832 97281-281 E-Mail info@absturzsicherung.de
Menge: 1,000 Stk

USt %: 19,00
