# ABS Safety -
Leistungsbeschreibung (GAEB DA XML 3.2, DA81)
Projekt: GAEB
Währung: EUR
Vergabeart: Beschränkte Ausschreibung
Erstellt mit: 17.02.2023

## 00ka www.absturzsicherungen.de

### 01 Zubehör

**01.0001 ABS-Lock OnTop Control**
Anschlageinrichtung ABS-Lock OnTop
Anschlageinrichtung ABS-Lock OnTop oder gleichwertig  Geprüft nach DIN EN 795:2012, Typ A und DIN CEN/TS 16415:2013
Zugelassen für bis zu 3 Personen gleichzeitig. Komplett aus Edelstahl und Aluminium, inkl. Befestigungsmaterial. Befestigung durch Aufschweißen auf Bitumen oder gewebeverstärkten Kunststoffbahnen (typengleiches Dachhautmaterial bauseits). Halterabstand bis max. 7,5 m. Die Dachkonstruktion zur Aufnahme der eingeleiteten Kräfte ist bauseits zu prüfen.
Erforderliches Wartungszubehör:
Prüfsystem ABS-Lock OnTop Control System zur Prüfung der Tragfähigkeit der Dachhaut. Vor der Montage und bei der jährlichen vorgeschriebenen Überprüfung. Inkl. Kraftindikatoren.
'.........' Stück. ABS-Lock OnTop '.........' Stück ABS-Lock OnTop Control
Montage gem. gesonderter Position '.........'.
Montagedokumentation mit Lock Book Docu zur Übergabe an den Gebäudebetreiber als Nachweis der korrekten Montage und Sicherstellung der langfristigen Nutzbarkeit der Anschlageinrichtung.
Bezugsquelle:  ABS Safety GmbH Gewerbering 3 47623 Kevelaer Telefon +49 2832 97281-0 Telefax +49 2832 97281-281 E-Mail info@absturzsicherung.de
Menge: 1,000 Stk

USt %: 19,00
